# Muster-Leistungsbeschreibung
Leistungsbeschreibung (GAEB 90, DA81)
Währung: EUR

## Güllebehälter & -kanäle
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Untergrundvorbehandlung mit geeigneten Mitteln**
*** Grundposition ZZ 001.0
Untergrundvorbehandlung mit geeigneten Mitteln zur
Erzielung eines sauberen und tragfähigen
Untergrundes, frei von haftungsmindernden
Schichten.
Einheit: m2

**00001.0003 Heissdampf-Hochdruckreinigung (Dreckfräse)**
*** Wahlposition ZZ 001.1
Reinigen der Fläche mittels Heissdampf-
Hochdruckreinigung, Absaugen und thermischen
Trocken der Oberfläche.
Einheit: m2

**00001.0004 Egalisierung mit einem thixotropierten2KEP-Bindemittel bzw. Spachtel**
*** Bedarfsposition ohne GB
Egalisieren und Schließen von Poren und Lunkern des
vorbereiteten Untergrundes mit einem schnellhärtenden,
nonylphenol-, lösemittel- und weichmacherfreien
2-K EP-Bindemittel.

gewählte Produkte oder gleichwertig:
Remmers Epoxy MT 100 + ADD TX
(ADD TX als ein Thixotropiermittel für Kunstharze, je
nach Anwendung ca. 1 - 10 M-% bezogen auf das
Bindemittel)

Farbton: transparent

Produktkenndaten -
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

Verbrauch:
mind. 0,30 kg/m²  Epoxy MT 100 <0936>
Anteilmäßig ADD TX Neu (1-10%):
ca. 0,03 kg/m²  ADD TX Neu <0942>
Einheit: m2

**00001.0005 Dreifache Versiegelung mit EP Universal**
Liefern und Herstellen einer lösemittelhaltigen,
rissüberbrückenden, teerfreien Beschichtung
auf Epoxydharzbasis mit hoher
Chemikalienbeständigkeit.

Gewähltes Produkt:
Remmers Epoxy Universal

Anwendungsbereich:
Rissüberbrückende Schutzbeschichtung für
Stahlbetonbehälter
Korrosionsschutzbeschichtung für Stahl bzw. verzinktem
Stahl
Beschichtung für JGS- und Biogasanlagen, Behälter und
Fahrsilowände (AbZ&nbspZ-59.17-436)

Eigenschaften:
- Statisch rissüberbrückend
- Chemisch belastbar
- Streich- und spritzfähig
- Lösemittelhaltig

Produktkenndaten:
Im Anlieferungszustand -
Komponente A, Komponente B, Mischung,
Viskosität (25 °C): 2000 mPa s, 5650 mPa s, 1900 mPa
s,
Dichte (20 °C): 1,37 g/cm³, 1,08 g/cm³, 1,30 g/cm³,

Im ausreagierten Zustand -
Rissüberbrückungsklasse A 2 (> 0,25 mm)

Die genannten Werte stellen typische
Produkteigenschaften dar und sind nicht als
verbindliche Produktspezifikationen zu verstehen.

Verbrauch:
mind. 1,20 kg/m²  Epoxy Universal <5590-5592>
(für drei Anstriche)
Einheit: m2
